# Porta tallafocs d'acer galvanitzat

- Propietat de l'arxiu: CYPE Ingenieros S.A.
- Format: FIEBDC-3/2016
- Programa: Generador de preus de la construcció. CYPE Ingenieros, S.A.
- Data: 14/03/2022
- Divisa: EUR
- Costos indirectes: 3 %
- IVA: 21 %

## L Fusteria, manyeria, vidres i proteccions solars

### LF Portes tallafocs

#### LFA D'acer

**LFA010** U Porta tallafocs d'acer galvanitzat.
Porta tallafocs pivotant homologada, EI2 60-C5, d'una fulla de 62 mm d'espessor, model Delta "ANDREU", 800x2000 mm de llum i altura de pas, acabat lacat en color blanc formada per 2 xapes d'acer galvanitzat de 0,7 mm d'espessor, plegades, acoblades i muntades, amb cambra intermèdia de llana de roca d'alta densitat i plaques de cartró guix, sobre bastiment d'acer galvanitzat tipus CS5 de 1,2 mm d'espessor amb garres d'ancoratge a obra, inclús tancaportes per a ús moderat model Tesa CT 2000D. Elaborada en taller, amb ajustament i fixació a obra. Totalment muntada i provada.
Inclou: Marcat de punts de fixació i aplomat del cèrcol. Fixació del cèrcol al parament. Segellat de junts perimetrals. Col·locació de la fulla. Col·locació de ferraments de tancament i accessoris.
Criteri d'amidament de projecte: Nombre d'unitats previstes, segons documentació gràfica de Projecte.
Criteri de mesura d'obra: Es mesurarà el nombre d'unitats realment executades segons especificacions de Projecte.

| Codi | Ut | Descripció | Rendiment | Preu | Import |
|---|---|---|---|---|---|
| mt26pca010j | U | Porta tallafocs pivotant homologada, EI2 60-C5, segons UNE-EN 1634-1, d'una fulla de 62 mm d'espessor, model Delta "ANDREU", 800x2000 mm de llum i altura de pas, per a un forat d'obra de 900x2050 mm, acabat lacat en color blanc formada per 2 xapes d'acer galvanitzat de 0,7 mm d'espessor, plegades, acoblades i muntades, amb cambra intermèdia de llana de roca d'alta densitat i plaques de cartró guix, sobre bastiment d'acer galvanitzat tipus CS5 de 1,2 mm d'espessor amb garres d'ancoratge a obra, inclús dos frontisses de doble pala regulables en altura, soldades al marc i cargolades a la fulla, segons UNE-EN 1935, ferradura embotida de tancament a un punt, escuts, cilindre, claus i manovelles antienganxament RF de niló color negre. (material) | 1 | 201.6 | 201.600 |
| mt26pca100ab | U | Tancaportes per a ús moderat de porta tallafocs d'una fulla, model Tesa CT 2000D "ANDREU", segons UNE-EN 1154. (material) | 1 | 99.36 | 99.360 |
| mo020 | h | Oficial 1ª construcció. (mà d'obra) | 0.519 | 25.57 | 13.271 |
| mo077 | h | Ajudant construcció. (mà d'obra) | 0.519 | 22.73 | 11.797 |
| % | % | Costos directes complementaris | 2 % | 326.028 | 6.521 |
|  |  | Costos directes |  |  | 332.549 |

## Recursos

**mt26pca010j** U Porta tallafocs pivotant homologada
Dades tècniques: Cost energètic 871.026 MJ; Emissió de CO2 67.568 kg
Residus:
- embalatge: re170203 Plàstic. (component de residu); rendiment 0.147 kg; Codi LER 17 02 03; Massa de l'element 1 kg; Volum 0.001667 m3
- embalatge: re170604 Materials d'aïllament diferents dels especificats en els codis 17 06 01 i 17 06 03. (component de residu); rendiment 0.03 kg; Codi LER 17 06 04; Massa de l'element 1 kg; Volum 0.001667 m3

**mt26pca100ab** U Tancaportes per a ús moderat de porta tallafocs d'una fulla, model Tesa CT 2000D "ANDREU", segons UNE-EN 1154
Dades tècniques: Cost energètic 0.039 MJ; Emissió de CO2 0.061 kg
Residus:
- embalatge: re150101 Envasos de paper i cartró. (component de residu); rendiment 0.072 kg; Codi LER 15 01 01; Massa de l'element 1 kg; Volum 0.001333 m3
