# Fixe per a porta interior, d'acer galvanitzat

- Propietat de l'arxiu: CYPE Ingenieros S.A.
- Format: FIEBDC-3/2016
- Programa: Generador de preus de la construcció. CYPE Ingenieros, S.A.
- Data: 14/03/2022
- Divisa: EUR
- Costos indirectes: 3 %
- IVA: 21 %

## L Fusteria, manyeria, vidres i proteccions solars

### LP Portes interiors

#### LPA D'acer

**LPA015** U Fixe per a porta interior, d'acer galvanitzat.
Fix lateral d'una fulla de 38 mm d'espessor, model Ensamblada "ANDREU", 700x2000 mm, acabat galvanitzat amb tractament antiemprentes formada per dues xapes d'acer galvanitzat de 0,5 mm d'espessor, plegades, acoblades i muntades, amb cambra intermèdia replena de poliuretà, sobre marc cantoner d'acer galvanitzat tipus CS4 de 1 mm d'espessor amb patilles d'ancoratge a obra, sense bastiment de base. Inclús patilles d'ancoratge per a la fixació del bastiment al parament.
Criteri de valoració econòmica: El preu no inclou el rebut en obra de la fusteria.
Inclou: Marcat de punts de fixació i aplomat del marc. Fixació del marc al parament. Col·locació del fix.
Criteri d'amidament de projecte: Nombre d'unitats previstes, segons documentació gràfica de Projecte.
Criteri de mesura d'obra: Es mesurarà el nombre d'unitats realment executades segons especificacions de Projecte.

| Codi | Ut | Descripció | Rendiment | Preu | Import |
|---|---|---|---|---|---|
| mt26fpa012mEb | U | Fix lateral d'una fulla de 38 mm d'espessor, model Ensamblada "ANDREU", amplada total entre 200 i 710 mm i altura total entre 1501 i 2000 mm, acabat galvanitzat amb tractament antiemprentes, format per dues xapes d'acer galvanitzat de 0,5 mm d'espessor, plegades, acoblades i muntades, amb cambra intermèdia replena de poliuretà, sobre marc cantoner d'acer galvanitzat tipus CS4 de 1 mm d'espessor amb patilles d'ancoratge a obra. (material) | 1 | 101.92 | 101.920 |
| mo020 | h | Oficial 1ª construcció. (mà d'obra) | 0.246 | 25.57 | 6.290 |
| mo077 | h | Ajudant construcció. (mà d'obra) | 0.246 | 22.73 | 5.592 |
| % | % | Costos directes complementaris | 2 % | 113.802 | 2.276 |
|  |  | Costos directes |  |  | 116.078 |

## Recursos

**mt26fpa012mEb** U Fix lateral d'una fulla de 38 mm d'espessor
Dades tècniques: Cost energètic 499.065 MJ; Emissió de CO2 35.281 kg
Residus:
- embalatge: re170203 Plàstic. (component de residu); rendiment 0.104 kg; Codi LER 17 02 03; Massa de l'element 1 kg; Volum 0.001667 m3
- embalatge: re170604 Materials d'aïllament diferents dels especificats en els codis 17 06 01 i 17 06 03. (component de residu); rendiment 0.023 kg; Codi LER 17 06 04; Massa de l'element 1 kg; Volum 0.001667 m3
